# Hans Geiger Schule - Erweiterung
Angebotsaufforderung (GAEB DA XML 3.2, DA83)
Projekt: 2026-04
Währung: EUR
Vergabeart: Verhandlungsverfahren
Auftraggeber: Stadt Neustadt an der Weinstraße, Marktplatz 1, 67433 Neustadt an der Weinstraße; DV-Nummer: 001; Vergabenummer: 001
Erstellt mit: BECHMANN AVA 2025.120/ GXML Toolbox V3.3 R20210630, BECHMANN AVA 2025.120, 02.06.2026

## Vorbemerkungen
V O R B E M E R K U N G E N

Die Stadt Neustadt an der Weinstraße möchte auf dem Grundstück der Hans Geiger Grundschule in der Hans-Geiger-Straße 21 den Schulbetrieb durch eine Containeranlage um 3 Klassen erweitern.

Die Anlage wird vom Auftraggeber gemietet für 24 Monate mit Option auf Verlängerung.

Die Leistung umfaßt die komplette Herstellung im Werk und auf dem Grundstück, Lieferung und Montage vor Ort einer eingeschossigen Containeranlage bestehend aus 2 Klassenzimmern je ca. 59 m², 1 Klassenzimmer ca. 45 m², Technik und Flur.

Das Angebot des Bieters umfaßt den Entwurf, erschöpfende und detaillierte Erläuterungen und Darstellungen
der Bauausführung, der geplanten Ausstattung in Bezug auf die Energiebilanz und der Konstruktion mit
Mengen- und ergänzenden Maßangaben, sowie eine Angabe über die benötigte Bauzeit und Klärung aller Details (Planfreigabe der Ausführungsplanung).
Diese Unterlagen dürfen den hier aufgeführen Vorgaben nicht widersprechen. Sie sollen lediglich dazu
dienen die Leistung näher zu beschreiben und zu ergänzen.

Der Bieter hat bei seinem Angebot eine Baubeschreibung beizufügen, aus der alle für die Bauausführung relevanten Details hervorgehen (z.B. Decken-, Wand- und Bodenaufbau, Fenster, Sonnenschutz, Türen, Art der Heizkörper, Leuchten, Wand- und Deckenbekleidungen, etc.)
Bestimmte Ausstattungsmerkmale, auf die der Auftraggeber wert legt, sind in diesem Leistungsverzeichnis aufgeführt.

G R U N D S T Ü C K
Das Gelände der Hans Geiger Grundschule, Hans-Geiger-Straße 21, 67433 Neustadt befindet sich in einem Wohngebiet und ist über die Hans-Geiger-Straße zugänglich.

Die für die Erweiterung vorgesehene Fläche ist etwa 6,00 m x 28,00m groß. Sie befindet sich direkt vor dem Hauptgebäude und wird derzeit als Schulhoffläche genutzt. Die Fläche ist asphaltiert.

Siehe hierzu auch beigefügten Lageplan.

Die Baufreimachung und Rodung des Grundstückes erfolgt bauseits.

Die Stromversorgung wird entsprechend der behördlichen Genehmigungen an die öffentlichen Versorgungsleitungen angeschlossen. Die Details sind mit den ortsansäßigen Ver- bzw. Entsorgungunternehmen abzustimmen und genehmigen zu lassen. Wasser- und Gasversorgung wird nicht benötigt.

Regenwasser:

Das Oberflächenwasser (Regenwasser) wird in Absprache mit den Behörden an den vorhandenen Regenwasserkanal angeschlossen oder auf dem Grundstück zur Versickerung gebracht.
Die Leitungsführung am Container (Fallrohr oder dergleichen) bis zu diesem bestehenden System ist Sache des Auftragnehmers, ab dann die des Auftraggebers.

Strom:
Der Stromanschluss erfolgt über einen bereits vorhandenen Hausanschluss.
Die Leitungsverlegung innerhalb der Container ab der Messeinrichtung (Hausanschlusscontainer oder Technikraum) ist Sache des Auftragnehmers.
Die Leitungsverlegung bis zum Hausanschlusskasten ist Sache des Versorgungsunternehmers.
Die Messeinrichtung der Stromversorgung ist mit dem Energievesorgungsunternehmen abzuklären.

EDV:
Das Gebäude wird mit mit einem EDV Anschluss versehen.
Die Leitungsführung ab dem Hausanschlussraum und die Anschlussdosen ist Sache des Auftragnehmers.

A U S F Ü H R U N G
Der Auftragnehmer hat die Raumelemente auf dem Gelände standsicher aufzustellen bzw. aufzubauen.

Für die Planung und Ausführung sind die geltenden Normen und DIN-Vorschriften, der Stand der Technik,
die Landesbauordnung Rheinland-Pfalz, die Vorgaben und Empfehlungen der Unfallkasse Rheinland-Pfalz
und die Vorgaben der Behörden unter anderem in Bezug auf Brandschutz und Schulbaurichtlinien
einzuhalten.

B A U S T E L L E N E I N R I C H T U N G

Es werden dem Auftragnehmer ein Baustromverteiler mit Zähler und ein provisorischer Wasseranschluss auf oder in der Nähe des Grundstückes zu Verfügung gestellt.

Sämtliche sonstige benötigte Baustelleneinrichtung ist Sache des Auftragnehmers und in die Preise mit einzukalkulieren bzw. anzubieten.
Dazu gehören unter anderem
- An-Abfahrt und Vorhalten von allen benötigten Maschinen und Geräten wie z.B. Bagger, Radlader, Kran etc.
- sowie falls notwendig Material- und Aufenthaltscontainer für die Arbeiter vor Ort
- das Auf-und Abbauen und Vorhalten von Bauzäunen 2m hoch
- falls notwendig das Auf-und Abbauen und Vorhalten von Gerüsten, fahrbaren Gerüsten und dergleichen
- das Aufstellen, das Vorhalten mit regelmäßiger Reinigung und Abtransport von Baustellentoiletten, Anzahl nach den gesetzlichen Vorgaben.

Die gesetzlichen Vorgaben zur Sicherheit auf Baustellen sind einzuhalten (z.B. Regeln zum Arbeitsschutz auf Baustellen, Baustellenverordnung, Arbeitsschutzgesetzt und andere).

Sollten Straßensperrungen benötigt werden, so ist dies mindestens 3 Wochen vorher mit dem Auftraggeber und dem zuständigen Ordnungsamt abzukklären.
Die dafür notwendigen Materialien (Schilder, Leuchten, Absperrungen etc.) sind in die Preise einzukalkulieren.

Alle vom Auftragnehmer beauftragten Nachunternehmer sind spätestens bei Auftragserteilung dem Auftraggeber namentlich zu nennen.

Weitere Informationen sind den Anlagen 1-3 zu entnehmen!

## 001 Mietcontaineranlage
Datum: 02.06.2026

### Bereich 1 Containeranlage

**1.1 einmalige Leistungen: Pläne**
1. Grundrisse, Schnitte und Ansichten:
es sind Pläne (Grundrisse aller Geschoße, Schnitt längs und quer, alle 4 Ansichten) zu erstellen, aus denen alle relevanten Informationen ersichtlich sind im Maßstab 1:100 oder 1:200 mit Bemaßung und Beschriftung, die die Gestaltung und Konstruktion erkennen läßt.
Sämtliche Zeichnungensind als DWG- und PDF-Dateien zu erstellen, sowie Berechnungen als PDF-Dateien.

2. Entwässerung:
Die Entwässerungsplanung wird vom Auftraggeber mittels o. g. Pläne erstellt. In den Grundrissen muss der Übergabepunkt des Regenwassers auf das Grundstück erkennbar sein.

3. Ausführungs/-Montagepläne:
Im Maßstab 1:100 oder 1:50, die alle für die Ausführung bzw. die Montage relevanten und notwendigen Informationen in allen Bereichen innerhalb und außerhalb des Gebäudes (z.B. Wasser, Abwasser, Heizung, Lüftung, Elektro, Gründung, Konstruktion, Brandmeldetechnik usw.) enthalten.
Diese sind z.B. auch falls erforderlich Konstruktionsdetails, Fassadenschnitte, Leitungsführungspläne innerhalb des Gebäudes.

Alle hier aufgeführten relevanten Unterlagen (Punkt 1 und 2) müssen zeitlich als erstes innerhalb von maximal 2-3 Wochen nach der Auftragsvergabe dem Auftraggeber 3-fach ausgedruckt im Stehordner und 1-fach digital als PDF bzw. DWG zur Verfügung gestellt werden.
Menge: 1,000 psch

**1.2 einmalige Leistungen: Unterlagen**
1.  Statische Berechnung der Containeranlage inklusive Lastverteilplatten und sog. "Typenstatik"
2.  Wärmeschutznachweis der Bauteile (Wand, Boden, Decken, Fenster, Türen).

Alle hier aufgeführten und für die Baugenehmigung relevanten Unterlagen müssen zeitlich als erstes innerhalb von maximal 2-3 Wochen nach der Auftragsvergabe dem Auftraggeber 3-fach ausgedruckt im Stehordner und 1-fach digital als PDF zur Verfügung gestellt werden.
Menge: 1,000 psch

**1.3 einmalige Leistungen: Bescheinigungen**
Folgende Bescheinigungen und Unterlagen sind spätestens bei Übergabe und Mietbeginn und vor Bezug des Gebäudes dem Auftraggeber vorzulegen:

1.  Technische Anlagenbeschreibungen und  Konformitätsbescheinigungen als Nachweis, dass die Containeranlage den gültigen Standards und  Vorschriften entspricht.
2.  E-Check nach Fertigstellung der Elektroinstallationen
3.  Protokoll über die Durchführung der Abnahme der Blitzschutzanlage und Dokumentation über die Anlage, 2-fach ausgedruckt im Stehordner und  1-fach digital als PDF
Menge: 1,000 psch

**1.4 Versicherung**
Versicherung für die angebotene Containeranlage
(Feuer, Elementarschäden, Vandalismus, Diebstahl)
Vertragslaufzeit wie Vertragslaufzeit für Miete der Containeranlage: 24 Monate.

Es ist vom Auftragnehmer eine Beschreibung der beinhalteten Leistungen der Versicherung bei Angebotsabgabe abzugeben.
Menge: 24,000 Mona

**1.5 Versicherung Verlängerung**
*** Bedarfsposition ohne GB
Verlängerung der zuvor beschriebenen Versicherung für die angebotene Containeranlage Vertragslaufzeit 12 Monate und pro Monat
Menge: 12,000 Mona

**1.6 Containeranlage Miete**
Containeranlage bestehend aus:
1 Geschoß
2 Stahlaußtritt als Podest, Laufflächenmaß: auf Bauherrenwunsch, Lauffläche: Gitterrost
Erdgeschoss:
11 Containermodule als Zusammenstellung für 3 Klassenräume, lichte Raumhöhe mind. 2,50 m ab UK abgehängter Decke
1 Containermodul als Flur für den Zugang und die Anbindung von 2 Klassenräumen, lichte Raumhöhe mind. 2,50 m ab UK abgehängter Decke
1 Containermodul als Flur mit einer Abtrennung für einen Lehrmittelraum (ca. 4 m²) für den Zugang und die Anbindung eines Klassenraumes, lichte Raumhöhe mind. 2,50 m ab UK abgehängter Decke

--> Siehe hierzu Grundrissskizzen, anbei!
Fundamente:
mit Fundamentplatten nach Statik des Auftragnehmers. Der Untergrund ist im Bereich Klassensaal 1 und 2 eben und asphaltiert.
Im hinteren Bereich des Klassensaals 3 befindet sich eine Teilgrünfläche abgeböscht.

Containerkonstruktion:
Containerbauweise: Stahlkonstruktion 1-geschossig nach Typenstatik des Auftragnehmers.

Wärmeschutztechnische Anforderungen:
Boden, Wand, Decken und Dach sind zu dämmen.
(Richtwerte / Bereiche in denen die U-Werte liegen sollten:
Dach: 0,35 - 0,20 W/m²K
Wand: 0,38 - 0,24 W/m²K
Boden: ca. 0,4 - 0,30 W/m²K)
Brandschutztechnische Anforderungen bei der Wahl der Materialien und beim Einbau beachten!

Brandschutztechnische Anforderungen:
Die Container müssen im Bereich der Flure die Feuerwiderstandsklasse F-30 gemäß LBauO als notwendiger Flur aufweisen. Dies beinhaltet z.B. folgendes: Alle Türen sind dichtschließend und selbstschließend auszuführen. Alle Durchdringungen sind entsprechend den Vorgaben zu schotten, alle Leitungen sind entsprechend den Vorgaben zu verlegen.

Dies gilt nicht für alle anderen Containertrennwände der Anlage!

Fenster sind mit einer lichten Öffnung von mindestens 90cm x 120cm zu versehen.

Eine Brandmeldezentrale ist im Hauptgebäude vorhanden und muss nicht vorgesehen werden.

Die Änderung der Laufkarten erfolgt bauseits. Erstellung der Rettungswegepläne erfolgt ebenfalls bauseits.
Weitere Auflagen nach Baugenehmigung.
Feuerlöscher werden bauseits beschafft und unterhalten.

Schallschutztechnische Anforderungen/Raumakustik:
Einhaltung der Anforderungen nach DIN 4109 und DIN 18041 (Hörsamkeit in Räumen). Nachhallzeiten von max. 0,5-0,6 Sekunden müssen in den Klassenräumen eingehalten werden.

Unfallschutz - Verglasung:
Ausführung gemäß Anforderungen der GUV

Blitzschutz:
Die Container sind zu erden mit Erdnägeln/Schrauben, Erdungsstangen etc.

Korrosionsschutz:
Die gesamte Stahlkonstruktion ist mit aktivem
Korrosionsschutz lackiert. Die Rahmenaußenteile
bestehen aus verzinktem Material.

Lackierung:
Außenwände mit Zwei-Komponentenlack einheitlich, nach Farbwahl des Auftraggebers, RAL Standard. Rahmenkonstruktion farblich nicht abgesetzt.

Fußboden:
Bodenquerträger mit eingelegtem Blindboden aus
verzinktem Profilblech,
Dämmung: 120 mm Mineralwolle, wasserfest verleimte
Holzwerkstoffplatten auf Profilstahlträgern befestigt

Außenwände:
(Ausführung vgl. brand- und wärmeschutztechnische
Anforderungen)
verzinktes Profilblech, lackiert, Brüstungselemente auf der Fensterfront aus verzinkten Stahlblechkassetten, lackiert, wärmebrückenfrei.
Innenbeplankung aus melaminharzbeschichteten Holzwerkstoffplatten.
Sockel mit Unterkriechschutz.

Sockelblende:
Stahllochblech, verzinkt, als Unterkriechschutz am
Übergang zwischen Unterkante Container und Oberkante
Gelände, Höhe nach örtlichem Aufmass (max. 500 mm),
inklusive Unterkonstruktion

Fenster:
(Ausführung vgl. wärmeschutztechnische Anforderungen)
Größe (BxH) ca. 2010/1300mm, zweiflügelig mit Drehkippbeschlag, aus Kunststoff, mind. 2-fach Isolierverglasung aus Wärmeschutzglas (Richtwert: U-Wert: ca. 1,10 W/m²K), Schallschutzklasse 2 (30-34 dB) Öffnungsflügel: Drehkippbeschlag, Rahmenprofile
abgerundet, Radius min. 2mm
lichtes Öffnungsmaß mindestens: 90cm / 120cm
Farbe außen RAL Grauton, Farbe innen Weiß

Außentüren:
Eingangstüren zweiflügelig mit Obentürschließer und Antipaniktürbeschlag nach EN 1125, lichtes Öffnungsmaß mindestens nach den geltenden Vorschriften für Rettungswege / notwendige Flure (lichte Durchgangsbreite = mind. 1200 mm, lichte Durchgangshöhe = mind. 2000 mm)
Richtwert: U-Wert: ca. 1,80-1,90 W/m²K

Sonnenschutz:
Fenster der Klassenräume mit Außenraffstoreanlage,
bestehend aus 80 mm breiten Aluminium-Lamellen,
Farbe RAL Silberton, manuell bedienbar,
Winkelschutzblende, Führungsschiene/ -blende und
Abstandhalter lackiert, Farbe RAL Grauton

Vordach:
keins

Heizung:
elektrische Raumheizkörper oder Infrarotheizung nach Wärmebedarf der entstehenden Klassenräume

Elektro:
Die Deckenbeleuchtung der Klassensäle muss eine
Beleuchtungsstärke von mind. 300 LUX gewährleisten
(Ausleuchtung aller Räume nach Bemessung der
gesetzlich vorgegebenen Beleuchtungsstärke, gem. DIN
VDE 0100 und ASR A3.4)
- Rastereinbauleuchten in Klassensälen und Flur.
- Tafelbeleuchtung, separat schaltbar.
- Brüstungskanal in den Klassensälen
- Anschluss für Whiteboard in den Klassensälen
- Schalter und Steckdosen Kunststoff weiß oder hell, mit
  erhöhtem Berührschutz (DIN VDE 0100 Teil 620),
  bruchsicher und schlagfest, Anzahl und Position nach
  Wahl des Auftraggebers
- Beleuchtung in den Fluren mit Präsenzmelder/
  Bewegungsmelder
- akkugepufferte Rettungswegekennzeichnung
Die Ausführung ist mit der zuständigen
Bauordnungsbehörde abzusprechen.
Es erfolgt keine Aufschaltung auf eine Brandmeldeanlage

- Blitzschutzanlage mit Erdung nach DIN

- Außenleuchte mit Bewegungsmelder und Dämmerungsschalter an den Eingangstüren.

EDV:
CAT7 Verkabelung aller Klassenräume und pro Klassenraum:
- Doppeldatendose im oberen Bereich der Decke
- Doppeldatendose im Bereich des Whiteboards
Patchfeld und Datenschrank sind im Technikbereich vorzusehen.

Innenwände:
Innenbeplankung aus melaminharzbeschichteten Holzwerkstoffplatten, Farbe Weiß, ähnlich RAL 9016 (Verkehrsweiß). Eine Unterkonstruktion in den Wänden zur Montage der Klapptafeln und Garderoben in den Fluren ist vorzusehen

Innentüren:
Schallschutz nach DIN
Größe im Lichten (BxH) mind. 900/2000 mm,
Stahlblechzarge, lackiert, Farbe RAL Grauton, mit
Gummidichtung, Röhrenspan-Türblatt, Oberfläche
Kunststoff beschichtet, Farbe RAL Grauton, Edelstahl-Drückergarnitur, zur Tür hin abgerundet gemäß GUV, Profilzylinderschloss mit 3 Schlüsseln, zum Raum öffenbar

Bodenbeläge:
Klassensäle und Flur als elastischer Belag, PVC, Farbe
nach Wahl AG, in Bahnen verlegt, vollflächig verklebt,
Nähte verschweißt. Die Beläge müssen strapazierfähig und langlebig sein. (Beanspruchungsklasse 32), Rutschfestigkeitsklasse R9 (nach Vorgaben der Unfallkasse), Trittschall nach DIN.

angebotenes Fabrikat und Typ: '.............................'

  (vom Bieter auszufüllen)

Decken:
Klassensäle und Flur als abgehängte Akustikdecken.
Ausführung gem. DIN 18041

angebotenes Fabrikat und Typ: '.............................'

  (vom Bieter auszufüllen)

Möbel:
Vom Auftragnehmer sind folgende fest eingebauten Möbel und Ausstattungen zu liefern und zu montieren:

Für den kleinen Klassensaal (ca. 40 m²):
8 Doppeltische+Stühle
4 Einzeltische+Stühle
1 Lehrertisch+Stuhl
2 Regale

Die beweglichen Möbel und Tafeln in den beiden anderen Klassensälen, die Garderoben im Flur werden bauseits geliefert.

Mietvereinbarungen:

Mit Auftragserteilung wird für die Containeranlage ein Mietvertrag auf Grundlage dieses LVs durch den Auftragnehmer/Vermieter in Abstimmung mit dem Auftraggeber/Mieter erstellt. Ein Mustermietvertrag ist mit Angebotsabgabe abzugeben.

Es sind folgende Vereinbarungen vorgegeben und müssen im Mustermietvertrag enthalten sein:

Vertragslaufzeit: 24 Monate mit Option auf Verlängerung (siehe nachfolgende Position 1.7.).
Vor Ablauf der ersten 12 Mietmonate ist das Mietverhältnis nicht kündbar.

Der Mietzins pro Monat ist fest für die vereinbarte Vertragslaufzeit. Die Höhe bezieht sich auf die Angaben in diesem Leistungsverzeichnis.

Die Miete wird entweder
- Möglichkeit 1: monatlich im Voraus berechnet oder
- Möglichkeit 2: jährlich im Voraus berechnet und ist zahlbar innerhalb von 14 Tagen nach Rechnungsstellung ohne Abzug.
Es ist bei Angebotsabgabe anzugeben, welche Möglichkeit kalkuliert wurde.

Die Mietzeit beginnt nach Lieferung, Montage, Reinigung  und nach erfolgter Übernahme der Anlage durch den Auftraggeber/Mieter (Übergabeprotokoll).

Kosten für Unterhaltung, Wartung und Reparaturen von Schäden an der Mietsache, die nicht durch den Auftraggeber/Mieter durch unsachgemäßen Gebrauch verursacht wurden, sind im Mietpreis enthalten.

Nachträgliche bauliche Änderungen an der Mietsache sind durch den Auftragnehmer/Vermieter auf Kosten des Auftraggebers/Mieter auszuführen. Die Höhe der Kosten dafür sind im Vorfeld mit dem Auftraggeber/Mieter abzusprechen (Kostenvoranschlag).

Nach Vertragsende, Rückbau aller Anschlüsse und Beendigung eventuell notwendiger Reparaturen sind die Container innerhalb einer Frist von 2 Monaten abzuholen und alle zur Anlage gehörenden Teile (z.B. Treppen und Fundamentplatten) zurückzubauen.
Sollten nach Vertragsende Reparaturkosten vom Auftragnehmer/Vermieter für Reparaturen von Schäden an der Mietsache, die durch unsachgemäßen Gebrauch entstanden sind und von Gebrauchsspuren, die über das durch die Miete abgedeckte übliche Maß hinaus gehen, verlangt werden, so sind die Kosten vor Durchführung der Arbeiten mittels Kostenvoranschlag oder Angebot dem Auftraggeber/Mieter vorzulegen. Er behält sich vor, die Reparaturen je nach Umfang und Kosten selbst zu beheben.

Ansonsten gelten die gesetzlichen Bestimmungen.
Menge: 24,000 Mona

**1.7 Containeranlage Miete Verlängerung**
*** Bedarfsposition ohne GB
Verlängerung der Vertragslaufzeit für zuvor beschriebene Containeranlage für 12 Monate und pro Monat
Menge: 12,000 Mona

*Hinweis: vor Mietbeginn*

**1.8 einmalige Leistung: Reinigung**
Reingung der voran beschriebenen Containeranlage vor Mietbeginn und nach Montage
Menge: 1,000 psch

**1.9 einmalige Leistung: Transport**
Transport der voran beschriebenen Containeranlage zum Aufstellort
Menge: 1,000 psch

**1.10 einmalige Leistung: Aufbau**
Aufbau und Montage der voran beschriebenen Containeranlage inklusive aller Anschlüsse und Fundamente/Lastverteilplatten
Menge: 1,000 psch

*Hinweis: nach Mietende*

**1.11 einmalige Leistung: Reinigung**
Reingung der voran beschriebenen Containeranlage nach Mietende
Menge: 1,000 psch

**1.12 einmalige Leistung: Abbau**
Abbau und Demontage der voran beschriebenen Containeranlage inklusive Anschlüsse und Fundamente/Lastverteilplatten
Menge: 1,000 psch

**1.13 einmalige Leistung: Abtransport**
Abtransport der voran beschriebenen Containeranlage nach Beendigung der Mietzeit
Menge: 1,000 psch
